# Estricharbeiten
Leistungsbeschreibung (GAEB DA 2000 1.2, DA81)
Währung: EUR
Erstellt mit: GaebWriter V2.10, GaebWriter, 02.08.2010

## 00 maxit floor Estricharbeiten 2010

*Hinweis: VORBEMERKUNGEN*
VORBEMERKUNGEN

Das Leistungsverzeichnis wurde auf folgender
Materialgrundlage ausgearbeitet:

maxit floor-Systeme
Franken Maxit GmbH
Azendorf 63
95359 Kasendorf

Tel. 09220-180
Fax 09220-18200

Franken Maxit erbringt die Beratung kostenlos und
haftet daraus nur, wenn deren Produkte bei dem
beratenen Bauvorhaben zum Einsatz kommen. Dieses
Leistungsverzeichnis beinhaltet eine Standardausführung. Abweichungen hiervon sind möglich
und objektspezifisch festzulegen. Ergänzend gelten die
Angaben der neusten, zum Ausführungszeitpunkt gültigen
technischen Merkblätter, die u.a. im Internet unter
www.franken-maxit.de abrufbar sind.

Das maxit floor - System bildet in der Addition seiner
einzelnen Komponenten eine Einheit. Diese sind so
aufeinander abgestimmt, dass ein beliebiges Austauschen
einzelner Komponenten - auch mit sogenannten
gleichwertigen Komponenten anderer Systeme - nicht
bedenkenlos möglich ist.

Alternativen zu den im Leistungsverzeichnis
vorgegebenen Produkten sind daher nur als komplettes
System möglich. Bieter, die andere Systeme alternativ
anbieten wollen, können ihre diesbezüglichen Angebote
als Anlage zu diesem Angebot abgeben. Genaue Angaben
über Hersteller, Aufbau dieses Bodensystems und
sonstige zur Beurteilung notwendige Erläuterungen sowie
Prüfzeugnisse, technische Merkblätter und
Referenzobjekte sind beizufügen.

Wenn andere Produkte zum Einsatz kommen sollen, muss
der Ausführende und/oder Auftrageber und/oder Planer
mit dem anderen Fremdhersteller und/oder
Verarbeitungsbetrieb vor der Beauftragung die Eignung
der ausgeschriebenen bzw. einzusetzenden Produkte und
Systeme eigenverantwortlich klären.

Angebotenes
Produktsystem:________________________________

Objektdokumentation.
Der Auftragnehmer hat im Rahmen der Eigenüberwachung
den Baustellenablauf zu dokumentieren. Die
Dokumentation ist dem Auftraggeber mit den
Abrechnungsunterlagen für die Bauakte auszuhändigen.
Die entsprechenden Vordrucke werden von Franken Maxit
zur Verfügung gestellt.

Objektgegebenheiten.
Nach VOB, Teil B, § 4, Abs. 3 hat sich der Verarbeiter
davon zu überzeugen, dass der bauliche Untergrund oder
Vorleistungen den Voraussetzungen für seine Gewerke
entsprechen. Eventuelle Bedenken sind dem Auftraggeber
rechtzeitig vor Beginn der Ausführung schriftlich
mitzuteilen. Der Bieter hat sich vor Angebotsabgabe
über die örtlichen Verhältnisse sowie alle Umstände,
die seine Preisbildung beeinflussen könnten, zu
informieren.

Das Liefern der benötigten Materialien ist in die
Einheitspreise einzurechnen, wenn in den einzelnen
Positionen nicht anderweitig beschrieben.

Für die Ausführung der Estricharbeiten gelten:
-  die Regeln der Technik
-  die einschlägigen Merkblätter vom BEB, ZDB, AGI
usw. und
  DIN-Normen wie z.B. DIN 18201, DIN 18202, DIN
18336,
  DIN 18352, DIN 18353, DIN 18356,  DIN 18365,
DIN 18560,
  DIN 4725,DIN EN 13 813, DIN EN 18 318
-  die Vorschriften der VOB
-  die Verarbeitungsrichtlinien des Herstellers /
Herstellerrichtlinien.
-  Verkehrslasten nach DIN 1055 Teil 3 sind zu
berücksichtigen.

Das vorliegende Stamm-Leistungsverzeichnis für
Estricharbeiten beinhaltet einzelne Positionen zur
Hilfestellung. Eine rechtsverbindliche, objektbezogene
Gewährleistung hinsichtlich der Vollständigkeit auf die
jeweiligen Projekte kann nicht übernommen werden.

Stand 06/2010

### Titel 01 Estrich Vorbereitende Arbeiten

**01.001 Untergrund abfegen**
Untergrund mit Besen grob abfegen und anschließend mit
Industriestaubsauger staubfrei absaugen.
Einheit: m²

**01.002 Untergrund dampfstrahlen**
*** Bedarfsposition ohne GB
Reinigen der Rohbetondecke mittels Hochdruckreiniger
Überschusswasser mit Wassersauger aufnehmen
Einheit: m²

**01.003 Fräsen**
Bauteil:

Die vorhandene Kontaminierung, minderfeste Schicht,
Altbeschichtung oder Klebstoffreste bis in den Beton
hinein komplett abzufräsen.
Art der abzufräsenden Schicht: ______________________
z.B. verölter Beton

Frästiefe: ____________z.B. über  3 bis 6 mm

Die Zahl der Arbeitsgänge ist vom Bieter
eigenverantwortlich zu kalkulieren. Dies gilt ebenso
für die Fräsrichtungen (nur längs und/oder im
Kreuzgang ) und die Fräskopfbreite.
Das maximal zulässige Fräsgerätegewicht ist zunächst
auf die maximal zulässige Deckenlast auszulegen. Diese
ist beim Bauherrn zu erfragen. Jedes Fräsgerät muss vor
dem Einsatz, unter Angabe des Gesamtgewichtes, vorab
vom Bauherrn genehmigt werden.

Angebotene Fräse:_________, Gesamtgewicht:___________

Ebenso ist einzukalkulieren, dass auf verschiedenen
Teilflächen verschiedene Fräsen zum Einsatz kommen
können.
Bei der Entsorgung des abgefrästen Materials ist
zunächst von einer Einstufung als Bauschutt auszugehen.
Die fach- und sachgerechte, nachprüfbare Entsorgung
dieses Bauschuttes ist unabhängig von den anfallenden
Mengen im nachfolgenden Einheitspreis enthalten.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m²

**01.004 Fräsen und Kugelstrahlen**
Bauteil:

Die vorhandene Kontaminierung, minderfeste Schicht,
Altbeschichtung oder Klebstoffresten bis in den Beton
hinein komplett abzufräsen.
Art der abzufräsenden Schicht: ______________________
z.B. verölter Beton

Frästiefe: ____________z.B. über  3 bis 6 mm

Die Zahl der Arbeitsgänge ist vom Bieter
eigenverantwortlich zu kalkulieren. Dies gilt ebenso
für die Fräsrichtungen (nur längs und/oder im
Kreuzgang) und die Fräskopfbreite.
Das maxial zulässige Fräsgerätegewicht ist zunächst auf
die maximal zulässige Deckenlast auszulegen. Diese ist
beim Bauherrn zu erfragen. Jedes Fräsgerät muss vor dem
Einsatz, unter Angabe des Gesamtgewichtes, vorab vom
Bauherrn genehmigt werden.

Angebotene Fräse:_________, Gesamtgewicht:___________

Ebenso ist einzukalkulieren, dass auf verschiedenen
Teilflächen verschiedene Fräsen zum Einsatz kommen
können. Das im Beton entstehende Fräsbild sollte das
nachfolgende Kugelstrahlen nicht zu sehr erschweren,
d.h. es sind geeignete Fräsköpfe zu verwenden.
Bei der Entsorgung des abgefrästen Materials ist
zunächst von einer Einstufung als Bauschutt auszugehen.
Die fach- und sachgerechte, nachprüfbare Entsorgung
dieses Bauschuttes ist unabhängig von den anfallenden
Mengen im nachfolgenden Einheitspreis enthalten.
Abschließend die gefräste Betonoberfläche Kugelstrahlen.
Anzahl der Arbeitsgänge: 1
Die Betonoberfläche ist vor erneuter Verschmutzung zu
schützen. Der Schutz der angrenzenden Bauteile sowie
des Umfeldes ist inbegriffen.
Wenn die Altbeschichtung, an der noch  Beton haften
wird, als Sonderabfallstoff zu entsorgen ist, wird dies
vom Auftraggeber gesondert ausgewiesen und auf Nachweis
nach Gewicht vergütet. Die Nachweise müssen eindeutig,
vollständig und nachvollziehbar sein. Diese Nachweise
sind dem Auftraggeber unaufgefordert vorzulegen. Der
nachfolgende Einheitspreis ändert sich bei einer
Sonderabfallentsorgung nicht.
Die Altbeschichtung ist vollständig vom Beton
abzufräsen.
Einschließlich Zwischenlagerung, Container- und
Deponiekosten.
Einheit: m²

**01.005 Kugelstrahlen**
Bauteil:

Waagerechte bzw. leicht geneigte Betonflächen mittels
mobilem Schleuder-Strahl-Verfahren (z. B. Blastrac) von
altem Farbanstrich, Schlämme, mürbem Feinmörtel,
Verunreinigungen, losen Bestandteilen o. ä. befreien
und das Strahlgut entsorgen. Durch das Kugelstrahlen
ist die Betonoberfläche erkennbar abzutragen, die
gestrahlte Betonoberfläche muss eine porige, feinraue
Struktur aufweisen.
Die Betonoberfläche ist vor erneuter Verschmutzung zu
schützen. Der Schutz der angrenzenden Bauteile sowie
des Umfeldes ist inbegriffen.
Der Untergrund ist einmalig staubfrei im
Kugelstrahlverfahren vorzubereiten.
Die Haftzugfestigkeit des Untergrundes muss nach
einmaligem Strahlen mindestens 1,5 N/mm² betragen.
Werden niedrigere Haftzugfestigkeiten gemessen, sind
zwischen AG und AN weitere Maßnahmen zu besprechen. Der
AN hat die Erreichung des Mindesthaftzugswertes nicht
zu vertreten. Das Kugelstrahlverfahren erfordert einen
oberseitig ausreichend festen Beton/Estrichuntergrund.
Das Kugelstrahlverfahren kann schlämmehaltige
Strahluntergründe nur beschränkt abtragen, dann sind
jedoch mehrere Kugelstrahlgänge notwendig. Diese sind
dem AN zusätzlich zu vergüten.
Anfallender Schutt ist Eigentum des AN und ist
fachgerecht zu entsorgen.
Zahl der Strahlgänge: 1
Einheit: m²

**01.006 Höchstdruckwasserstrahlen > 600 bar**
Bauteil:

Vorhandene Betonoberfläche durch
Höchstdruckwasserstrahlen vorbereiten.
Strahldruck: über 600 bis 2000 bar
angebotener Strahldruck:_____________
Betonabtrag: über 0 bis 20 mm
Bewehrung freilegen
Schmutzwasser aufnehmen und über
Pufferbehälter/Absetzbecken führen.
Nach Beprobung und ggf. Neutralisation dem Abwassernetz
zuführen.
Schlamm ordnungsgemäß entsorgen.
Einheit: m²

**01.007 Entsorgung Sondermüll**
*** Bedarfsposition ohne GB
Zulage zur Position Fräsen für die Entsorgung
kontaminierten Fräsgutes.
Der Nachweis ist Mittels offizieller Wiegescheine der
Deponie zu führen.
Einheit: kg

**01.008 Schleifen**
Vorhandene Bodenfläche mit geeignetem Schleifgerät
vorbereiten bis alle losen und trennenden Bestandteile
entfernt sind.
Untergrund: ______________________(z.B. Beton)
Verschmutzung:____________________(z.B. Farbreste)
Einheit: m²

**01.009 Dispersionshaftbrücke 1:3 verdünnt**
Aufbringen einer Haftbrücke aus Kunstharzdispersion zur
Verbindung von Estrich auf vorbereitetem Untergrund.
Kunstharzdispersion als Voranstrich, Haftbrücke und
Porenverschluss.
Verdünnung mit Wasser in Abhängigkeit des Untergrundes.
Verdünnungsgrad bei Beton und Zementestrich 1:3

Produkt: maxit floor 4716 Haftgrundierung

Für Neu- und Altuntergründe im Wohnungs-, Gewerbe- und
Industriebau als Grundierung für zementgebundene
Dünnestriche, Fließspachtel und Ausgleichsmassen.
maxit floor 4716 Haftgrundierung
vergleichmäßigt das Saugverhalten des Untergrundes und
stellt einen optimalen Haftverbund sicher.

Das Konzentrat ist vor Ort mit Leitungswasser zu
verdünnen und mit Besen intensiv in den Untergrund
einarbeiten. Pfützenbildung ist zu vermeiden.

Untergrund:_____________________

Verdünnungsgrad: 1: 3 mit Wasser
Anzahl der Arbeitsgänge: 1
Materialverbrauch: ca. 0,2 - 0,4 Liter/m² der fertigen
Mischung je Arbeitsgang
Auf stark saugenden Untergründen ist ggf. ein weiterer
Arbeitsgang erforderlich.

Diese Angaben sind ca. Werte und sind vom Bieter
objekt- und/oder untergrundabhängig anzupassen.
Nachdem maxit floor 4716 Haftgrundierung farblos aufgetrocknet ist, kann die nächste
Schicht eingebaut werden.
Im technischen Merkblatt sind für verschiedene
Untergründe die Anzahl der Grundierungsarbeitsgänge und
der Verdünnungsgrad als Richtwerte aufgeführt. Die
Angaben im neusten technischen Merkblatt sind zu
beachten.
Einheit: m²

**01.010 Dispersionshaftbrücke 1:1 verdünnt**
Liefern und Einbauen einer wasserverdünnbaren
Dispersionsgrundierung für mineralische Untergründe als
universeller maxit floor Systembestandteil.
Lieferung als Konzentrat.

Produkt: maxit floor 4716 Haftgrundierung

Für Neu- und Altuntergründe im Wohnungs-, Gewerbe- und
Industriebau als Grundierung für zementgebundene
Dünnestriche, Fließspachtel und Ausgleichsmassen.
maxit floor 4716 Haftgrundierung vergleichmäßigt das
Saugverhalten des Untergrundes und stellt einen
optimalen Haftverbund sicher.

Das Konzentrat ist vor Ort mit Leitungswasser zu
verdünnen und mit Besen intensiv in den Untergrund
einarbeiten. Pfützenbildung ist zu vermeiden.

Untergrund:_____________________
Verdünnungsgrad: 1: 1 mit Wasser
Anzahl der Arbeitsgänge: 1
Materialverbrauch: ca. 0,2 - 0,4 Liter/m² der fertigen
Mischung je Arbeitsgang
Auf stark saugenden Untergründen ist ggf. ein weiterer
Arbeitsgang erforderlich.

Diese Angaben sind ca. Werte und sind vom Bieter
objekt- und/oder untergrundabhängig anzupassen.
Nachdem maxit floor 4716 Haftgrundierung farblos
aufgetrocknet ist, kann die nächste Schicht eingebaut
werden.
Im technischen Merkblatt sind für verschiedene
Untergründe die Anzahl der Grundierungsarbeitsgänge und
der Verdünnungsgrad als Richtwerte aufgeführt. Die
Angaben im neusten technischen Merkblatt sind zu
beachten.
Einheit: m²

**01.011 Zementhaftbrücke Verbundestrich im Wohnungsbau**
Bauteile:

Liefern und Einbauen einer geprüften, zementgebundenen,
kunststoffmodifizierten Haftbrücke zur Herstellung
eines kraftschlüssigen Verbundes in Zusammenhang mit
dem Einbau von Zementverbundestrichen.

Produkt: maxit ZH Zementhaftbrücke

Auf vorbereiteten Untergrund aufbringen.
Mindestoberflächenhaftzugsfestigkeit: 1,0 N/mm².
Betonfläche intensiv vornässen und mattfeucht
abtrocknen lassen.
maxit ZH Zementhaftbrücke mittels
hartem Besen intensiv auf die vorbereitete
Betonoberfläche auftragen. Danach wird frisch in
frisc hder Zementverbundestrich eingebaut.

Verbrauch: ca. 1,5 - 2,5 kg/m², zzgl. Anmachwasser
untergrundabhängig.
Die Angaben des neusten technischen Merkblattes
sind einzuhalten.
Einheit: m²

**01.012 Zementhaftbrücke befahrene Bereiche**
Bauteile: befahrene Bereiche Industrie und Parkhaus

Liefern und Einbauen einer zementgebundenen,
kunststoffmodifizierten Zementhaftbrücke für das
bauaufsichtlich geprüfte weber.rep
Betoninstandsetzungssystem und als Haftbrücke zur
Herstellung eines kraftschlüssigen Verbundes in
Zusammenhang mit dem Einbau von Zementverbundestrichen.

Produkt: maxit ZH Zementhaftbrücke

Der Untergrund ist ausreichend zum Beispiel durch
Kugelstrahlen vorzubereiten.
Mindestoberflächenhaftzugsfestigkeit: 1,5 N/mm².

Betonfläche intensiv vornässen und mattfeucht
abtrocknen lassen. maxit ZH Zementhaftbrücke mittels
hartem Besen intensiv auf die vorbereitete
Betonoberfläche auftragen. Danach wird frisch in
frisch der Betonersatzmörtel oder der
Zementverbundestrich eingebaut.

Verbrauch: ca. 1,5 - 2,5 kg/qm, zzgl. Anmachwasser
untergrundabhängig.

Die Angaben des neusten technischen Merkblattes
sind einzuhalten.
Einheit: m²

**01.013 Haftbrücke, Epoxidharz**
Bauteil:

Liefern und Aufbringen, einer lösungsmittelfreien
2-Komponenten Epoxidharz-Haftbrücke auf den
vorbereiteten Betonuntergrund zur kraftschlüssigen
Verbindung von erdfeuchten Zementestrichen auf dem
Untergrund.
Der Zementestrich wird in die noch klebrige
Epoxidharz-Haftbrücke eingearbeitet.

Produkt: maxit floor 4712 Grundierung EC1
  maxit floor 4710 Grundierung

Das Produkt muss gegen rückwärtige Durchfeuchtung
geprüft sein und die Eignung für die Verwendung auf
jungem Beton haben. Die Prüfzeugnisse sind auf
Verlangen vorzulegen.

Verbrauch: ca. 300 bis 500 g/m² untergrundabhängig

.
Einheit: m²

**01.014 Feuchtigkeitsbremse durch 2- fache EP- Grundierung**
Bauteil: erdberührte Bodenfläche, Betonboden mit
erhöhter Restfeuchte

Vorbereitete, staubfreie Betonoberfläche mit
lösemittelfreiem, ungefülltem 2-Komponenten-Epoxydharz
maxit floor 4712 Grundierung EC 1 / maxit floor 4710
grundieren. Das Grundierharz muss gegen
rückwärtige Durchfeuchtung geprüft sein.
Epoxidharz auf den Untergrund ausgießen, mittels
Gummischieber verteilen und mit Lammfellrolle
nachrollen, um Stoffansammlungen zu vermeiden.

Verbrauch: 1: AG: ca. 400 -500 g/m² Grundierung

Der erste Arbeitsgang darf nicht abgesandet werden.
Der zweite Arbeitsgang ist aufzubringen, sobald die
erste Lage klebfrei ausgehärtet ist und keine
Fußabdrücke verbleiben.
Die maximalen Überarbeitungszeiten sind dem Technischen
Merkblatt maxit floor 4712 Grundierung EC 1 / maxit
floor 4710 zu entnehmen. Die Verarbeitung erfolgt
analog zum ersten Arbeitsgang.

Verbrauch: 2. AG: ca. 400 -500 g/m² Grundierung

Die frische 2. Lage ist mit maxit floor 4936
Abstreusand 0,5 -1,0 mm oder  feuergetrocknetem
Quarzsand der Körnung 0,7 bis 1,2 mm vollflächig
abzustreuen.

Verbrauch: ca. 2 kg/m² Abstreusand

Überschüssiger, nicht eingebundener Sand
nach der Reaktion des Epoxidharzes entfernen und
fachgerecht entsorgen.
Einheit: m²

**01.015 Dampfbremse, PE-Folie 0,2mm**
Herstellen einer Dampfbremse aus PE-Folie, Dicke 0,2
mm, Stöße 10 cm überlappen und mittels Klebeband
fixieren.
Einheit: m²

**01.016 Dampfsperre, Metallfolie**
Herstellen einer Dampfsperre nach DIN 4108 Teil 4, z.B.
Metall-Folien.

angebotenes Fabrikat: .................................
Einheit: m²

**01.017 Dampfsperre, Bitumenschweißbahn mit Metalleinlage**
Herstellen einer Dampfsperre nach DIN 4108 Teil 4,
z.B. Bitumenschweißbahnen mit Metalleinlage.

angebotenes Fabrikat: .................................
Einheit: m²

**01.018 Abdichtung gegen Bodenfeuchtigkeit, Btiumenbahn lose verlegt**
Herstellen einer Abdichtung gegen nicht drückendes
Wasser nach DIN 18195 Teil 5 bei mäßiger
Beanspruchung auf vorbereitetem Untergrund.
z. B. Bitumenvoranstrich 300 g/m²
+ Bitumenschweißbahn  V 60 - A 1  0,1
vollflächig aufgeschweißt

angebotenes Fabrikat:.................................
Einheit: m²

**01.019 Abdichtung gegen Bodenfeuchtigkeit, Spezialfolie**
Herstellen einer Abdichtung gegen Bodenfeuchtigkeit
nach DIN 18195 Teil 4,
als Alternativabdichtung entsprechenden den
Herstellerrichtlinien auf vorbereitetem Untergrund.
z. B. Fa Wika Umodan Super o.glw.

angebotenes Fabrikat: .................................
Einheit: m²

**01.020 Abdichtung gegen nichtdrückendes Wasser, Bitumenschweißbahn verklebt**
Herstellen einer Abdichtung gegen nicht drückendes
Wasser nach DIN 18195 Teil 5 bei mäßiger
Beanspruchung auf vorbereitetem Untergrund.
z. B. Bitumenvoranstrich 300 g/m²
+ Bitumenschweißbahn  V 60 - A 1  0,1
vollflächig aufgeschweißt

angebotenes Fabrikat: .................................
Einheit: m²

**01.021 Abdichtung gegen nichtdrückendes Wasser, Bitumenschweißbahn 2-lagig ve rklebt**
Herstellen einer Abdichtung gegen nicht drückendes
Wasser nach DIN 18195 Teil 5 bei hoher Beanspruchung,
auf vorbereitetem Untergrund.
z. B. Bitumenvoranstrich 300 g/m2 + 2 Lagen
Bitumenschweißbahn z.B. 1 Lage G 200 -S 4 und
1 Lage V 60 - A 1 0,1 verschweißt.

angebotenes Fabrikat: .................................
Einheit: m²

**01.022 Trittschalldämmplatte EPS 040 DES sg bis 5 kN/m2**
Liefern und einbauen von druckbelastbaren
Trittschalldämmplatten im Format 1000 x 500 mm
Einschließlich aller erforderlichen Zuschnitte.
Der Verschnitt ist in den EP einzukalkulieren und geht
in Eigentum AN zur Wiederverwertung über.
WLG 040
Brandverhalten nach DIN 4102: B 2
maximal zulässige Verkehrslast: 5 kN/m2
Zusammendrückbarkeit C: max. 2 mm
Plattendicke: 20, 30, 40, 50 mm
Gewählte Plattendicke: ______mm

Produkt: Risilent Floor 5000 EPS 040 DES sg
Die Verlegevorschriften des Herstellers sind
einzuhalten.

Hersteller und Typbezeichnung:
____________________
Einheit: m²

**01.023 Trittschalldämmplatte EPS 045 DES sm bis 4 kN/m2**
Liefern und einbauen von druckbelastbaren
Trittschalldämmplatten im Format 1000 x 500 mm
Einschließlich aller erforderlichen Zuschnitte.
Der Verschnitt ist in den EP einzukalkulieren und geht
in Eigentum AN zur Wiederverwertung über.
WLG 045
Brandverhalten nach DIN 4102: B 2
maximal zulässige Verkehrslast: 4 kN/m2
Zusammendrückbarkeit C: max. 2 mm
Plattendicke: 15, 20, 25 mm
Zusammendrückbarkeit C: max. 3 mm
Plattendicke: 30, 35, 40, 45, 50, 60 mm
Gewählte Plattendicke: ______mm

Produkt: Risilent Floor 4000 EPS 045 DES sm
Die Verlegevorschriften des Herstellers sind
einzuhalten.

Hersteller und Typbezeichnung:
____________________
Einheit: m²

**01.024 Trittschalldämmplatte EPS 045 DES sg bis 10 kN/m2**
Liefern und einbauen von druckbelastbaren
Trittschalldämmplatten im Format 1000 x 500 mm
Einschließlich aller erforderlichen Zuschnitte.
Der Verschnitt ist in den EP einzukalkulieren und geht
in Eigentum AN zur Wiederverwertung über.
WLG 045
Brandverhalten nach DIN 4102: B 2
maximal zulässige Verkehrslast: 10 kN/m2
Zusammendrückbarkeit max. 2 mm
Plattendicke: 20, 30, 40, 50, 70, 80, 90, 100 mm
Gewählte Plattendicke: ______mm

Produkt: Risilent Floor 10000 EPS 045 DES sg
Die Verlegevorschriften des Herstellers sind
einzuhalten.

Hersteller und Typbezeichnung:
____________________
Einheit: m²

**01.025 Wärme- und Trittschalldämmausgleich gebunden**
Liefern und Einbauen eines Zement-Styroporgemisches
als Rohrhöhenausgleich mit gleichzeitigen Trittschall-
und Wärmedämmeigenschaften.

Produkt: maxit floor 4514 Kombidämmung

Wärmeleitfähigkeit: < 0,05 W/mK
gute Trittschalldämmung
Schichtdicke 2 bis 10 cm
Dichte: ca. 95 kg/m³
Verbrauch: ca. 0,77 kg/m² und cm Schichtdicke im
verdichteten Zustand

Einbaudicke: von  ............. cm bis ............cm

Mittlere Schichtdicke:______ cm

Die Abrechnung erfolgt nach Aufmass vor Ort sowie auf
Lieferscheinnachweis.
Einheit: m²

**01.026 Mehrdicke maxit floor 4514 Kombidämmung**
Mehrdicke je 10 mm/m²
Einheit: m²

**01.027 Einbauen Schrenzlage**
Einbauen der Schrenzlage (Trennschicht) nach
DIN 18560, wannenförmig ausgebildet, die Stöße sind
mind. 10 cm zu überlappen.

Material:
...........................................

Fabrikat:
...........................................
Einheit: m²

**01.028 Einbauen Bitumenpapier**
Liefern und verlegen von Bitumenpapier nach DIN 18 560
für herkömmliche Zementestriche
Einheit: m²

**01.029 Abdeckung von Holzkonstruktionen**
Abdeckung der vorhandenen Bodenkonstruktion aus Holz
mit diffusionsoffener Schrenzlage nach DIN 18560,
wannenförmig ausgebildet, die Stöße sind mind. 10 cm zu
überlappen.
Einheit: m²

**01.030 Abdeckung des Heizsystems (nur Bauart B)**
Abdeckung des Heizsystems Bauart B mit Schrenzlage nach
DIN 18 560, wannenförmig ausgebildet, die Stöße sind
mind. 10 cm zu überlappen.
Einheit: m²

**01.031 Randstreifen 8/100**
Einbauen von PE Randstreifen 8/100 mm mit angeklebter
Folie entlang aller aufsteigenden Bauteile
Einheit: lfdm

**01.032 Randstreifen 8/150**
Einbauen von PE Randstreifen 8/150 mm mit angeklebter
Folie entlang aller aufsteigenden Bauteile
Einheit: lfdm

**01.033 Randstreifen 10/100**
Einbauen von PE Randstreifen 10/100 mm mit angeklebter
Folie entlang aller aufsteifegenden Bauteile
Einheit: lfdm

**01.034 Randstreifen 10/150**
Einbauen von PE Randstreifen 10/150 mm mit angeklebter
Folie entlang aller aufsteigenden Bauteile
Einheit: lfdm

**01.035 Fließestrich-Abstellwinkel**
aus Kartonage, Kantenlänge 6 cm
Einheit: lfdm

**01.036 Sollbruchstellen**
Einschneiden von Sollbruchstellen nach Angaben der
Bauleitung
Einheit: lfdm

**01.037 Fließestrich-Dehnfugenprofil**
aus Polystyrol-Hartschaum, z.B. Wika PS-T Profil, zur
Herstellung einer Bewegungsfuge und zur
Unterbrechung der Körperschall-Längsleitung

angebotenes Fabrikat: .................................
Einheit: lfdm

**01.038 Fugenprofilkreutz**
Kunststoffkreutz aus Hart- PVC zur Herstellung von
Scheinfugen liefern und einarbeiten.
Nur bei herkömmlichen  Zementestrichen.
Einheit: lfdm

**01.039 Trennrisse verbinden und verharzen normal härtend, sehr emissionsarm**
Scheinfugen sowie Risse in Estrichen kraftschlüssig mit
normal härtendem, lösemittelfreiem Epoxidharz
verschließen.

Produkt: maxit floor 4712 Grundierung EC1
  maxit floor 4710 Grundierung

Hierzu werden die Fugen/Risse in Längsrichtung mit dem
Trennschleifer  geöffnet.
Quer zum Rissverlauf wird in Abständen von ca. 20 cm,
8 cm Lang und ca. 2-3 cm tief eingeschnitten. Danach
werden die Schnitte ausgesaugt und Wellenverbinder
eingelegt.
Das angemischte Epoxidharz in die geöffneten Risse
gießen und sofort mit Quarzsand z.B. maxit floor
4936 Abstreusand 0,5 - 1,0 mm abstreuen.
Die ermöglicht eine gute Haftung für einen
nachfolgenden Spachtelauftrag.
Bei Heizestrichen sind besondere Vorsichtsmaßnahmen zu
treffen.
Bewegungsfugen dürfen niemals verschlossen werden und
sind auch im Oberbelag durch entsprechende Fugenprofile
zu übernehmen
Einheit: lfm

**01.040 Trennrisse verbinden und verharzen schnell härtend**
Scheinfugen sowie Risse in Estrichen kraftschlüssig mit
schnell härtendem, lösemittelfreiem Epoxidharz
verschließen.

Material: maxit floor 4715 Grundierung EP

Verbrauch: ca. 0,1 bis 0,15 kg/lfm
Hierzu werden die Fugen/Risse in Längsrichtung mit dem
Trennschleifer  geöffnet. Der Untergrund muss sauber,
fest und trocken sein.
Quer zum Rissverlauf wird in Abständen von ca. 20 cm,
8 cm Lang und ca. 2-3 cm tief eingeschnitten. Danach
werden die Schnitte ausgesaugt und Wellenverbinder
eingelegt.
Das angemischte Epoxidharz in die geöffneten Risse
gießen und sofort mit Quarzsand z.B. maxit floor
4936 Abstreusand 0,5 - 1,0 mm abstreuen.
Die ermöglicht eine gute Haftung für einen
nachfolgenden Spachtelauftrag.
Nur so viel Reaktionsharz anmischen, wie innerhalb der
Verarbeitungszeit vergossen werden kann.
Bei Heizestrichen sind besondere Vorsichtsmaßnahmen zu
treffen.
Bewegungsfugen dürfen niemals verschlossen werden und
sind auch im Oberbelag durch entsprechende Fugenprofile
zu übernehmen.

Abgerechnet wird die Gesamtlänge aus Längs- und
Querrissen.
Einheit: lfm

**01.041 Feuchtigkeitsmeßstellen**
Ausweisen von Feuchtigkeitsmessstellen nach BEB
Merkblatt.
Einheit: Stk

**01.042 Oberflächenzugfestigkeit**
Feststellung der Oberflächenzugfestigkeit durch
Aufkleben von Stahlstempeln mit einem Durchmesser von
50 mm auf den vorbereiteten Betonuntergrund und
Abziehen mit geeignetem Prüfgerät, z.B. Sattec,
Schenk-Trebel oder Herion. Das Ergebnis ist zu
protokollieren.
Einheit: Stk

**01.043 Rautiefe**
Feststellung der mittleren Rautiefe an horizontalen
Flächen mittels Sandflächenverfahren und protokollieren
der Ergebnisse. Die Prüfung ist nach Abschluss der
Vorbehandlung der Betonunterlage durchzuführen.
Einheit: Stk

**01.044 Funktionsheizen durchführen**
Funktionsheizen des Heizestrichs auf  Basis
Calciumsulfat bzw. Zement nach Aufheizprotokoll
durchführen.
Menge: 1,000 Psch

**01.045 Belegreifheizen durchführen**
Heizestrich als Calciumsulfat-Fließestrich oder
Zementestrich. Nach dem Funktionsprüfen wird das
Belegreifheizen nach Aufheizprotokoll durchgeführt.
Menge: 1,000 psch

### Titel 02 Estricharbeiten

**02.001 Wärme- und Trittschalldämmausgleich sehr geringes Gewicht**
Liefern und Einbauen eines Zement-Styroporgemisches
als Rohrhöhenausgleich mit gleichzeitigen Trittschall-
und Wärmedämmeigenschaften.

Produkt: maxit floor 4514 Kombidämmung

Wärmeleitfähigkeit: < 0,05 W/mK
gute Trittschalldämmung
Schichtdicke 2 bis 10 cm
Dichte: ca. 95 kg/m³
Verbrauch: ca. 0,77 kg/m² und cm Schichtdicke im
verdichteten Zustand

Einbaudicke: von  ............. cm bis ............cm

Mittlere Schichtdicke:______ cm

Die Abrechnung erfolgt nach Aufmass vor Ort sowie auf
Lieferscheinnachweis.
Einheit: m²

**02.002 Mehrdicke maxit floor 4514 Kombidämmung**
Mehrdicke je 10 mm/m2
Einheit: m²

**02.003 Ausgleich von Unebenheiten bis 30 cm mit geringem Eigengewicht**
Liefern und einbauen von zementgebundener
Leichtausgleichsmasse nach DIN 18560 zum Ausgleichen
von Unebenheiten von 1 bis 30 cm.

Produkt: maxit floor 4515 Leichtausgleich

Baustoffklasse A 1
Konsistenz K 2
Wärmeleitfähigkeit ca. 0,11 W/mK
Dichte: ca. 550 kg/m³

Verbrauch: ca. 4,5 kg/m² und cm Schichtdicke
Untergrund:............................................

Unebenheiten: von ...........cm bis................ cm

im Mittel: _______ cm
Die Abrechnung erfolgt nach Aufmass vor Ort sowie auf
Lieferscheinnachweis.
Einheit: t

**02.004 Rohrhöhenausgleich im Verbund mit Leichtausgleich**
Liefern und einbauen von zementgebundener
Leichtausgleichsmasse nach DIN 18560 als
Rohrhöhenausgleich im Verbund.
Produkt: maxit floor 4515 Leichtausgleich

Baustoffklasse A 1
Konsistenz K 2
Wärmeleitfähigkeit ca. 0,11 W/mK
Dichte: ca. 550 kg/m3

Verbrauch: ca. 4,5 kg/m2 und cm Schichtdicke
Untergrund:............................................
Rohrhöhenausgleich: von ..........cm bis............ cm
im Mittel: _______ cm
Die Abrechnung erfolgt nach Aufmass vor Ort sowie auf
Lieferscheinnachweis.
Einheit: m²

**02.005 Verfüllen von Holzbalkendecken mit Leichtausgleich**
Liefern und einbauen von zementgebundener
Leichtausgleichsmasse nach DIN 18560 zum Verfüllen von
Holzbalkendecken.
Produkt: maxit floor 4515 Leichtausgleich

Baustoffklasse A 1
Konsistenz K 2
Wärmeleitfähigkeit ca. 0,11 W/mK
Dichte: ca. 550 kg/m3

Verbrauch: ca. 4,5 kg/m2 und cm Schichtdicke
Untergrund:.....................................  Verfülltiefe: von........... cm bis............. cm
im Mittel: _______ cm

Die Abrechnung erfolgt nach Aufmass vor Ort sowie auf
Lieferscheinnachweis.
Einheit: t

**02.006 Mehrdicke Leichtausgleich**
*** Zu bezuschlagende Position
*** Bedarfsposition ohne GB
Mehrdicke je 10 mm/m²
Einheit: m²

**02.007 sehr leichter, schneller Rohrhöhenausgleich bis 25 cm**
Liefern und einbauen eines schnell abbindenden Zement-
Styroporgemisch als Rohrhöhenausgleich
nach DIN 18560.

Produkt: maxit floor 4520 Leichtausgleich rapid

Der Rohrhöhenausgleich in Schichtdicken bis zu 25 cm
ist nach ca. 1 bis 2 Stunden mit der Estrichplatte
belegbar.
Baustoffklasse B 2
Dichte: ca. 130 kg/m3

Verbrauch: ca. 0,95 kg/m2 und cm Schichtdicke im
verdichtetem Zustand
Untergrund:.............................................
Rohrhöhenausgleich: von .......cm bis.............. cm
im Mittel: _______ cm
Die Abrechnung erfolgt nach Aufmass vor Ort sowie auf
Lieferscheinnachweis.
Einheit: m²

**02.008 Calciumsulfat-Fließestrich CAF-C25-F5 im Verbund**
Einbau des Calciumsulfat - Fließestrich CAF-C25-F5
(alte Bezeichnung AE 20) nach EN 13813 als
werksgemischter und qualitätsüberwachter Trockenmörtel.

Produkt: maxit plan 490/486

Estrich im Verbund nach DIN 18 560.
Einbau frisch in frisch in eine Haftbrücke.
Vorgesehene Nutzung: _________________ z.B. Wohnungsbau

Verkehrslasten: _________ kN/m² Flächenlast;
__________ kN Einzellast

Estrichnenndicke:  d = ........... mm

Verbrauch: ca. 18 kg/m² und cm Schichdicke
Einheit: m²

**02.009 Calciumsulfat-Fließestrich CAF-C25-F5 auf Trennlage**
Einbau des Calciumsulfat - Fließestrich CAF-C25-F5
(alte Bezeichnung AE 20) nach EN 13813 als
werksgemischter und qualitätsüberwachter Trockenmörtel.

Produkt: maxit plan 490/486

Estrich auf Trennlage nach DIN 18 560.
Vorgesehene Nutzung: _________________ z.B. Bürobau

Verkehrslasten: _________ kN/m2 Flächenlast;
__________ kN Einzellast

Estrichnenndicke:  d = ........... mm

Verbrauch: ca. 18 kg/m² und cm Schichdicke
Einheit: m²

**02.010 Calciumsulfat-Fließestrich CAF-C25-F5 auf Dämmlage**
Einbau des Calciumsulfat - Fließestrich CAF-C25-F5
(alte Bezeichnung AE 20) nach EN 13813 als
werksgemischter und qualitätsüberwachter Trockenmörtel.

Produkt: maxit plan 490/486

Estrich auf Dämmlage nach DIN 18 560.
Vorgesehene Nutzung: _________________ z.B. Bürobau
Vorgesehener Belag: ___________________z.B. Fliesen

Verkehrslasten: _________ kN/m² Flächenlast;
__________ kN Einzellast

Estrichnenndicke:  d = ........... mm

Verbrauch: ca. 18 kg/m² und cm Schichdicke
Einheit: m²

**02.011 Calciumsulfat-Fließestrich CAF-C25-F5 als Heizestrich**
Einbau des Calciumsulfat - Fließestrich CAF-C25-F5
(alte Bezeichnung AE 20) nach EN 13813 als
werksgemischter und qualitätsüberwachter Trockenmörtel.

Produkt: maxit plan 490/486

Estrich auf Dämmlage als Heizestrich Bauart A oder B
nach DIN 18 560.
Der Estricheinbau erfolgt auf dem bauseits verlegten
Heizsystem.
Vorgesehene Bauart: ___________
Vorgesehene Nutzung: _________________ z.B. Bürobau
Vorgesehener Belag: ___________________z.B. Fliesen

Verkehrslasten: _________ kN/m2 Flächenlast;
__________ kN Einzellast

Estrichnenndicke/Rohrüberdeckung:  d = ........mm

Verbrauch: ca. 18 kg/m² und cm Schichdicke
Einheit: m²

**02.012 Estrichmehrdicken**
*** Bedarfsposition ohne GB
für Estrich aus vorhergehender Position
Mehrdicke je 5 mm/m2
Einheit: m²

ZuschlPosition:
  ZuschlArt: P
Zulage für 2-lagigen Einbau
Zulage zur Vorposition für den Estricheinbau in 2 Lagen

**02.014 Calciumsulfat-Fließestrich CAF-C30-F6 im Verbund**
Einbau des Calciumsulfat - Fließestrich CAF-C30-F6
(alte Bezeichnung AE 30) nach EN 13813 als
werksgemischter und qualitätsüberwachter Trockenmörtel.

Produkt: maxit plan 480

Estrich im Verbund nach DIN 18 560.
Einbau frisch in frisch in eine Haftbrücke.
Vorgesehene Nutzung: _________________ z.B. Wohnungsbau
Verkehrslasten: _________ kN/m² Flächenlast;
__________ kN Einzellast

Estrichnenndicke:  d = ........... mm

Verbrauch: ca. 18 kg/m² und cm Schichdicke
Einheit: m²

**02.015 Calciumsulfat-Fließestrich CAF-C30-F6 auf Trennlage**
Einbau des Calciumsulfat - Fließestrich CAF-C30-F6
(alte Bezeichnung AE 30) nach EN 13813 als
werksgemischter und qualitätsüberwachter Trockenmörtel.

Produkt: maxit plan 480

Estrich auf Trennlage nach DIN 18 560.
Vorgesehene Nutzung: _________________ z.B. Bürobau

Verkehrslasten: _________ kN/m² Flächenlast;
__________ kN Einzellast

Estrichnenndicke:  d = ........... mm

Verbrauch: ca. 18 kg/m² und cm Schichdicke
Einheit: m²

**02.016 Calciumsulfat-Fließestrich CAF-C30-F6 auf Dämmlage**
Einbau des Calciumsulfat - Fließestrich CAF-C30-F6
(alte Bezeichnung AE 30) nach EN 13813 als
werksgemischter und qualitätsüberwachter Trockenmörtel.

Produkt: maxit plan 480

Estrich auf Dämmlage nach DIN 18 560.
Vorgesehene Nutzung: _________________ z.B. Bürobau
Vorgesehener Belag: ___________________z.B. Fliesen

Verkehrslasten:_________ kN/m² Flächenlast;
__________ kN Einzellast

Estrichnenndicke:  d = ........... mm

Verbrauch: ca. 18 kg/m² und cm Schichdicke
Einheit: m²

**02.017 Calciumsulfat-Fließestrich CAF-C30-F6 Heizestrich**
Einbau des Calciumsulfat - Fließestrich CAF-C30-F6
(alte Bezeichnung AE 30) nach EN 13813 als
werksgemischter und qualitätsüberwachter Trockenmörtel.

Produkt: maxit plan 480

Estrich auf Dämmlage als Heizestrich Bauart A oder B
nach DIN 18 560.
Der Estricheinbau erfolgt auf dem bauseits verlegten
Heizsystem.
Vorgesehene Bauart: ___________
Vorgesehene Nutzung: _________________ z.B. Bürobau
Vorgesehener Belag: ___________________z.B. Fliesen

Verkehrslasten: _________ kN/m² Flächenlast;
__________ kN Einzellast

Estrichnenndicke/Rohrüberdeckung:  d =........... mm

Verbrauch: ca. 18 kg/m² und cm Schichdicke
Einheit: m²

**02.018 Estrichmehrdicken**
*** Bedarfsposition ohne GB
für Estrich aus vorhergehender Position
Mehrdicke je 5 mm/m2
Einheit: m²

ZuschlPosition:
  ZuschlArt: P
Zulage für 2-lagigen Einbau
Zulage zur Vorposition für den Estricheinbau in 2 Lagen

**02.020 Calciumsulfat-Fließestrich CAF-C30-F7 im Verbund**
Einbau des Calciumsulfat - Fließestrich CAF-C30-F7 nach
EN 13813 als werksgemischter und qualitätsüberwachter
Trockenmörtel.

Produkt: maxit plan 470/488

Estrich im Verbund nach DIN 18 560.
Einbau frisch in frisch in eine Haftbrücke.
Vorgesehene Nutzung: _________________ z.B. Wohnungsbau
Verkehrslasten: _________ kN/m² Flächenlast;
__________ kN Einzellast

Estrichnenndicke:  d = ........... mm

Verbrauch: ca. 18 kg/m² und cm Schichdicke
Einheit: m²

**02.021 Calciumsulfat-Fließestrich CAF-C30-F7 auf Trennlage**
Einbau des Calciumsulfat - Fließestrich CAF-C30-F7 nach
EN 13813 als werksgemischter und qualitätsüberwachter
Trockenmörtel.

Produkt: maxit plan 470/488

Estrich auf Trennlage nach DIN 18 560.
Vorgesehene Nutzung: _________________ z.B. Bürobau

Verkehrslasten: _________ kN/m² Flächenlast;
__________ kN Einzellast

Estrichnenndicke:  d = ........... mm

Verbrauch: ca. 18 kg/m² und cm Schichdicke
Einheit: m²

**02.022 Calciumsulfat-Fließestrich CAF-C30-F7 auf Dämmlage**
Einbau des Calciumsulfat - Fließestrich CAF-C30-F7 nach
EN 13813 als werksgemischter und qualitätsüberwachter
Trockenmörtel.

Produkt: maxit plan 470/488

Estrich auf Dämmlage nach DIN 18 560.
Vorgesehene Nutzung: _________________ z.B. Bürobau
Vorgesehener Belag: ___________________z.B. Fliesen

Verkehrslasten: _________ kN/m2 Flächenlast;
__________ kN Einzellast

Estrichnenndicke:  d = ........... mm

Verbrauch: ca. 18 kg/m² und cm Schichdicke
Einheit: m²

**02.023 Calciumsulfat-Fließestrich CAF-C30-F7 als Heizestrich**
Einbau des Calciumsulfat - Fließestrich CAF-C30-F7 nach
EN 13813 als werksgemischter und qualitätsüberwachter
Trockenmörtel.

Produkt: maxit plan 470/488

Estrich auf Dämmlage als Heizestrich Bauart A oder B
nach DIN 18 560.
Der Estricheinbau erfolgt auf dem bauseits verlegten
Heizsystem.
Vorgesehene Bauart: ___________
Vorgesehene Nutzung: _________________ z.B. Bürobau
Vorgesehener Belag: ___________________z.B. Fliesen

Verkehrslasten: _________ kN/m² Flächenlast;
__________ kN Einzellast

Estrichnenndicke/Rohrüberdeckung:  d =........... mm

Verbrauch: ca. 18 kg/m² und cm Schichdicke
Einheit: m²

**02.024 Estrichmehrdicken**
*** Bedarfsposition ohne GB
für Estrich aus vorhergehender Position
Mehrdicke je 5 mm/m2
Einheit: m²

ZuschlPosition:
  ZuschlArt: P
  ZuschlTMenge: 02 60|
Zulage für 2-lagigen Einbau
Zulage zur Vorposition für den Estricheinbau in 2 Lagen

**02.026 Calciumsulfat-Fließestrich CAF-C30-F5 schnelltrocknend im Verbund**
Einbau des schnell trocknenden Calciumsulfat -
Fließestriches CAF-C30-F5 nach EN 13813 als
werksgemischter und qualitätsüberwachter
Trockenmörtel.

Produkt: maxit floor 4491 turbo

Die Spezialrezeptur reduziert die Baufeuchte durch
nahezu komplette Einbindung des Anmachwassers in den
Festmörtel.
Das Produkt ist nach einer Woche mit jedem Belag
belegreif. Zwangstrocknungsmaßnahmen dürfen nicht
angewendet werden.
Estrich im Verbund nach DIN 18 560.
Einbau frisch in frisch in eine Haftbrücke.
Vorgesehene Nutzung: _________________ z.B. Wohnungsbau
Verkehrslasten: _________ kN/m² Flächenlast;
__________ kN Einzellast

Estrichnenndicke:  d = ........... mm

Verbrauch: ca. 18 kg/m² und cm Schichdicke
Einheit: m²

**02.027 Calciumsulfat-Fließestrich CAF-C30-F5 schnelltrocknend auf Trennlage**
Einbau des schnell trocknenden Calciumsulfat -
Fließestriches CAF-C30-F5 nach EN 13813 als
werksgemischter und qualitätsüberwachter
Trockenmörtel.

Produkt: maxit floor 4491 turbo

Die Spezialrezeptur reduziert die Baufeuchte durch
nahezu komplette Einbindung des Anmachwassers in den
Festmörtel.
Das Produkt ist nach einer Woche mit jedem Belag
belegreif. Zwangstrocknungsmaßnahmen dürfen nicht
angewendet werden.
Estrich auf Trennlage nach DIN 18 560.

Vorgesehene Nutzung: _________________ z.B. Wohnungsbau
Verkehrslasten: _________ kN/m2 Flächenlast;
__________ kN Einzellast

Estrichnenndicke:  d = ........... mm

Verbrauch: ca. 18 kg/m² und cm Schichdicke
Einheit: m²

**02.028 Calciumsulfat-Fließestrich CAF-C30-F5 schnelltrocknend auf Dämmlage**
Einbau des schnell trocknenden Calciumsulfat -
Fließestriches CAF-C30-F5 nach EN 13813 als
werksgemischter und qualitätsüberwachter
Trockenmörtel.

Produkt:  maxit floor 4491 turbo

Die Spezialrezeptur reduziert die Baufeuchte durch
nahezu komplette Einbindung des Anmachwassers in den
Festmörtel.
Das Produkt ist nach einer Woche mit jedem Belag
belegreif. Zwangstrocknungsmaßnahmen dürfen nicht
angewendet werden.
Estrich auf Dämmlage nach DIN 18 560.
Vorgesehene Nutzung: _________________ z.B. Bürobau
Vorgesehener Belag: ___________________z.B. Fliesen

Verkehrslasten: _________ kN/m² Flächenlast;
__________ kN Einzellast

Estrichnenndicke:  d = ........... mm

Verbrauch: ca. 18 kg/m² und cm Schichdicke
Einheit: m²

**02.029 Calciumsulfat-Fließestrich CAF-C30-F5 schnelltrocknend als Heizestrich**
Einbau des schnell trocknenden Calciumsulfat -
Fließestriches CAF-C30-F5 nach EN 13813 als
werksgemischter und qualitätsüberwachter
Trockenmörtel.

Produkt: maxit floor 4491 turbo

Die Spezialrezeptur reduziert die Baufeuchte durch
nahezu komplette Einbindung des Anmachwassers in den
Festmörtel.
Das Produkt ist nach einer Woche mit jedem Belag
belegreif. Zwangstrocknungsmaßnahmen dürfen nicht
angewendet werden. Mit dem Funktionsheizen kann nach 5
Tagen begonnen werden.
Estrich auf Dämmlage als Heizestrich Bauart A oder B
nach DIN 18 560.
Der Estricheinbau erfolgt auf dem bauseits verlegten
Heizsystem.
Vorgesehene Bauart: ___________
Vorgesehene Nutzung: _________________ z.B. Bürobau
Vorgesehener Belag: ___________________z.B. Fliesen

Verkehrslasten: _________ kN/m2 Flächenlast;
__________ kN Einzellast

Estrichnenndicke/Rohrüberdeckung:  d =........... mm

Verbrauch: ca. 18 kg/m² und cm Schichdicke
Einheit: m²

**02.030 Estrichmehrdicken**
*** Bedarfsposition ohne GB
für Estrich aus vorhergehender Position
Mehrdicke je 5 mm/m2
Einheit: m²

ZuschlPosition:
  ZuschlArt: P
Zulage für 2-lagigen Einbau
Zulage zur Vorposition für den Estricheinbau in 2 Lagen

**02.032 Zement-Fließestrich CT-C20-F5 im Verbund**
Einbau des Zement- Fließestrich CT-C20-F5 nach EN 13813
als werksgemischter und qualitätsüberwachter
Trockenmörtel.

Produkt: maxit plan 440/446

Estrich im Verbund nach DIN 18 560.
Einbau frisch in frisch in eine Haftbrücke aus maxit ZH
Zementhaftbrücke nach extra Position.
Der Estrich wird frühestens nach 14 Tagen, möglichst
kurz vor der Oberbelagsverlegung angeschliffen.
Vorgesehene Nutzung: _________________ z.B. Wohnungsbau
Verkehrslasten: _________ kN/m² Flächenlast;
__________ kN Einzellast

Estrichnenndicke:  d = ........... mm
Verbrauch: ca. 19 kg/m2 und cm Schichtdicke
Einheit: m²

**02.033 Zement-Fließestrich CT-C20-F5 auf Trennlage**
Einbau des Zement- Fließestrich CT-C20-F5 nach EN 13813
als werksgemischter und qualitätsüberwachter
Trockenmörtel.

Produkt: maxit plan 440/446

Estrich auf Trennlage nach DIN 18 560.
Eine fugenlose Estrichfläche ist bis zu einer maximalen
Feldgröße von 100 m2 möglich bei Einhaltung eines
Seitenverhältnisses von 2:1. Sonstige Fugenanordnungen
nach Vorgabe Planer/Auftraggeber.
Der Estrich wird frühestens nach 14 Tagen, möglichst
kurz vor der Oberbelagsverlegung angeschliffen.
Vorgesehene Nutzung: _________________ z.B. Wohnungsbau
Verkehrslasten: _________ kN/m² Flächenlast;
__________ kN Einzellast

Estrichnenndicke:  d = ........... mm
Verbrauch: ca. 19 kg/m² und cm Schichtdicke
Einheit: m²

**02.034 Zement-Fließestrich CT-C20-F5 auf Dämmlage**
Einbau des Zement- Fließestrich CT-C20-F5 nach EN 13813
als werksgemischter und qualitätsüberwachter
Trockenmörtel.

Produkt: maxit plan 440/446

Estrich auf Dämmlage nach DIN 18 560.
Eine fugenlose Estrichfläche ist bis zu einer maximalen
Feldgröße von 100 m2 möglich bei Einhaltung eines
Seitenverhältnisses von 2:1. Sonstige Fugenanordnungen
nach Vorgabe Planer/Auftraggeber.
Der Estrich wird frühestens nach 14 Tagen, möglichst
kurz vor der Oberbelagsverlegung angeschliffen.
Vorgesehene Nutzung: _________________ z.B. Wohnungsbau
Vorgesehener Belag: ___________________z.B. Fliesen
Verkehrslasten: _________ kN/m² Flächenlast;
__________ kN Einzellast

Estrichnenndicke:  d = ........... mm
Verbrauch: ca. 19 kg/m² und cm Schichtdicke
Einheit: m²

**02.035 Zement-Fließestrich CT-C20-F5 als Heizestrich**
Einbau des Zement- Fließestrich CT-C20-F5 nach EN 13813
als werksgemischter und qualitätsüberwachter
Trockenmörtel.

Produkt: maxit plan 440/446

Estrich als Heizestrich Bauart A oder B nach DIN 18560.
Der Estricheinbau erfolgt auf dem bauseits verlegten
Heizsystem.
Beheizbar nach 21 Tagen gemäß maxit Aufheizprotokoll.
Vorgesehene Bauart: ___________
Vorgesehene Nutzung: _________________ z.B. Bürobau
Vorgesehener Belag: ___________________z.B. Fliesen

Verkehrslasten: _________ kN/m² Flächenlast;
__________ kN Einzellast

Estrichnenndicke/Rohrüberdeckung:  d =...........mm

Verbrauch: ca. 19 kg/m² und cm Schichtdicke

Eine fugenlose Estrichfläche ist bis zu einer maximalen
Feldgröße von 100 m² möglich bei Einhaltung eines
Seitenverhältnisses von 2:1. Sonstige Fugenanordnungen
nach Vorgabe Planer/Auftraggeber.
Der Estrich wird frühestens nach 14 Tagen, möglichst
kurz vor der Oberbelagsverlegung angeschliffen.
Einheit: m²

**02.036 Estrichmehrdicken**
*** Bedarfsposition ohne GB
für Estrich aus vorhergehender Position
Mehrdicke je 5 mm/m2
Einheit: m²

ZuschlPosition:
  ZuschlArt: P
Zulage für 2-lagigen Einbau
Zulage zur Vorposition für den Estricheinbau in 2 Lagen

**02.038 Zement-Fließestrich schnelltrociknend CT-C30-F5 im Verbund**
Einbau des schnell trocknenden Zement-Fließestriches
CT-C30-F5 maxit floor 4442 turbo nach
EN 13813 als werksgemischter und qualitätsüberwachter
Trockenmörtel.
Die Spezialrezeptur reduziert die Baufeuchte durch
nahezu komplette Einbindung des Anmachwassers in den
Festmörtel.
Das Produkt ist nach ca. 10 Tagen mit jedem Belag
belegreif. Zwangstrocknungsmaßnahmen dürfen nicht
angewendet werden.
Estrich im Verbund nach DIN 18 560.
Einbau frisch in frisch in eine Haftbrücke aus maxit
ZH.

Vorgesehene Nutzung: _________________ z.B. Wohnungsbau

Verkehrslasten:  __________ kN/m² Flächenlast;
  __________ kN Einzellast

Estrichnenndicke:  d = ........... mm

Produkt:  maxit floor 4442 turbo

Verbrauch: ca. 19 kg/m² je cm Schichtdicke

**02.039 Zement-Fließestrich schnelltrocknend CT-C30-F5 auf Trennlage**
Einbau des schnell trocknenden Zement-Fließestriches
CT-C30-F5 maxit floor 4442 turbo nach
EN 13813 als werksgemischter und qualitätsüberwachter
Trockenmörtel.
Die Spezialrezeptur reduziert die Baufeuchte durch
nahezu komplette Einbindung des Anmachwassers in den
Festmörtel.
Das Produkt ist nach ca. 10 Tagen mit jedem Belag
belegreif. Zwangstrocknungsmaßnahmen dürfen nicht
angewendet werden.
Estrich auf Trennlage nach DIN 18 560.

Vorgesehene Nutzung: _________________ z.B. Wohnungsbau

Verkehrslasten:  __________ kN/m² Flächenlast;
  __________ kN Einzellast

Estrichnenndicke:  d = ........... mm

Produkt:  maxit floor 4442 turbo

Verbrauch: ca. 19 kg/m² je cm Schichtdicke

**02.040 Zement-Fließestrich schnelltrocknend CT-C30-F5 auf Dämmlage**
Einbau des schnell trocknenden Zement-Fließestriches
CT-C30-F5 maxit floor 4442 turbo nach
EN 13813 als werksgemischter und qualitätsüberwachter
Trockenmörtel.
Die Spezialrezeptur reduziert die Baufeuchte durch
nahezu komplette Einbindung des Anmachwassers in den
Festmörtel.
Das Produkt ist nach ca. 10 Tagen mit jedem Belag
belegreif. Zwangstrocknungsmaßnahmen dürfen nicht
angewendet werden.
Estrich auf Dämmlage nach DIN 18 560.

Vorgesehene Nutzung: _________________ z.B. Bürobau
Vorgesehener Belag: ___________________z.B. Fliesen

Verkehrslasten: _________ kN/m² Flächenlast;
  _________ kN Einzellast

Estrichnenndicke:  d = ........... mm

Produkt:  maxit floor 4442 turbo

Verbrauch: ca. 19 kg/m² je cm Schichtdicke

**02.041 Zement-Fließestrich schnelltrocknend CT-C30-F5 als Heizestrich**
Einbau des schnell trocknenden Zement-Fließestriches
CT-C30-F5 maxit floor 4442 turbo nach
EN 13813 als werksgemischter und qualitätsüberwachter
Trockenmörtel.
Die Spezialrezeptur reduziert die Baufeuchte durch
nahezu komplette Einbindung des Anmachwassers in den
Festmörtel.
Das Produkt ist nach ca. 10 Tagen mit jedem Belag
belegreif. Zwangstrocknungsmaßnahmen dürfen nicht
angewendet werden. Mit dem Funktionsheizen kann nach 5
Tagen begonnen werden.
Estrich auf Dämmlage als Heizestrich Bauart A oder B
nach DIN 18 560.
Der Estricheinbau erfolgt auf dem bauseits verlegten
Heizsystem.
Vorgesehene Bauart: ___________

Vorgesehene Nutzung: _________________ z.B. Bürobau
Vorgesehener Belag: ___________________z.B. Fliesen

Verkehrslasten: _________ kN/m² Flächenlast;
  _________ kN Einzellast

Estrichnenndicke/Rohrüberdeckung:

  d =  ........... mm

Produkt:  maxit floor 4442 turbo

Verbrauch: ca. 19 kg/m² je cm Schichtdicke

**02.042 Estrichmehrdicken**
*** Bedarfsposition ohne GB
für Estrich aus vorhergehender Position
Mehrdicke je 5 mm/m2
Einheit: m²

ZuschlPosition:
  ZuschlArt: P
Zulage für 2-lagigen Einbau
Zulage zur Vorposition für den Estricheinbau in 2 Lagen

**02.044 Schnellzementestrich konventionell CT-C40-F7 im Verbund**
Liefern und Einbau Schnellzementestrich der Klasse CT-
C40-F7.

Produkt: maxit plan 435

Der Estrichmörtel ist über die gesamte Einbauhöhe
sorgfältig zu verdichten. Bei erreichen der
Ausgleichsfeuchte zur Vermeidung von Übertrocknung
belegt werden. Ist eine Belegung innerhalb von 3 Tagen
nicht möglich, ist maxit plan 435 Schnell-
Zementestrich mit Epoxidharz maxit floor
471 2Grundierung EC 1 abzudichten. Dies kann bereits
nach 36 bis 48 Stunden bei Erreichen von 5 CM-%
durchgeführt werden.

Estrich im Verbund nach DIN 18 560.
Bei Anwendung im Verbund erfolgt der Einbau frisch in
frisch in eine Haftbrücke aus maxit plan 435.
Vorgesehene Nutzung: _________________ z.B. Wohnungsbau
Verkehrslasten: _________ kN/m² Flächenlast;
__________ kN Einzellast

Estrichnenndicke:  d = ........... mm
Einheit: m²

**02.045 Schnellzementestrich konventionell CT-C40-F7 auf Trennlage**
Liefern und Einbau Schnellzementestrich
der Klasse CT-C40-F7.

Produkt: maxit plan 435

Der Estrichmörtel ist über die
gesamte Einbauhöhe sorgfältig zu verdichten. Bei
erreichen der Ausgleichsfeuchte zur Vermeidung von
Übertrocknung belegt werden. Ist eine Belegung
innerhalb von 3 Tagen nicht möglich, ist maxit plan 435
Schnellzementestrich mit Epoxidharz maxit floor
4712 Grundierung EC 1 abzudichten. Dies
kann bereits nach 36 bis 48 Stunden bei Erreichen von 5
CM-% durchgeführt werden. Bei dampfdiffusionsoffenen
Belägen ist ebenfalls eine Epoxidharzabdichtung
erforderlich.

Estrich auf Trennlage nach DIN 18 560.
Vorgesehene Nutzung: _________________ z.B. Wohnungsbau
Vorgesehener Belag: ___________________z.B. Fliesen
Verkehrslasten: _________ kN/m² Flächenlast;
__________ kN Einzellast

Estrichnenndicke:  d = ........... mm
Einheit: m²

**02.046 Schnellzementestrich konventionell CT-C40-F7 auf Dämmlage**
Liefern und Einbau Schnellzementestrich
der Klasse CT-C40-F7.

Produkt: maxit plan 435

Der Estrichmörtel ist über die gesamte Einbauhöhe
sorgfältig zu verdichten. Bei erreichen der
Ausgleichsfeuchte zur Vermeidung von Übertrocknung
belegt werden. Ist eine Belegung innerhalb von 3 Tagen
nicht möglich, ist maxit plan 435 Schnellzementestrich
mit Epoxidharz maxit floor  4712 Grundierung EC 1
abzudichten. Dies kann bereits nach 36 bis 48 Stunden
bei Erreichen von 5 CM-% durchgeführt werden.
Bei dampfdiffusionsoffenen Belägen ist ebenfalls eine
Epoxidharzabdichtung erforderlich.

Estrich auf Dämmlage nach DIN 18 560.
Vorgesehene Nutzung: _________________ z.B. Wohnungsbau
Vorgesehener Belag: ___________________z.B. Fliesen
Verkehrslasten: _________ kN/m² Flächenlast;
__________ kN Einzellast

Estrichnenndicke:  d = ........... mm
Einheit: m²

**02.047 Estrichmehrdicken**
*** Bedarfsposition ohne GB
für Estrich aus vorhergehender Position
Mehrdicke je 5 mm/m2
Einheit: m²

**02.048 Schnellestrich-Zement CT-C35-F5 Bindemittel**
Herstellung und Einbau eines konventionell gemischten
Schnellzementestriches der Klasse CT-C35-F5 bestehend
aus 3 Säcken maxit floor 4080 DuroRapid
und 300 kg
Estrichsand.
Produkt:  maxit floor 4080 DuroRapid
Als Zuschlag ist Kiessand 0-8 mm nach EN 13139,
Anwendungsgebiet Estrichmörtel, Sieblinie A/B8 nach
1045-2 im günstigen Bereich. Gehalt an Feinteilen
Kategorie 1 (max. 3%).
Die Wasserzugabe ist entsprechend der Sandfeuchte so zu
wählen, dass der maximale W/Z-Wert von 0,45 nicht
überschritten wird. Die Konsistenz ist plastisch (F2).
Der Estrichmörtel ist über die gesamte Einbauhöhe
sorgfältig zu verdichten.
Belegreife: nach ca. 24 Stunden < 3 CM-%, nach 3 Tagen
< 2 CM-%
Der Verarbeitungsbetrieb hat die Konformität der
ausgeschriebenen Estrichqualität zu erklären. Im
Zweifelsfall muss der AN die Konformität in Form von
Bestätigungsprüfungen am Objekt auf seine Kosten
nachweisen.
Estrich im Verbund, auf Trennlage, auf Dämmschicht oder
als Heizestrich nach DIN 18 560.
Bei Anwendung im Verbund erfolgt der Einbau frisch in
frisch in eine Haftbrücke aus maxit floor 4080
DuroRapid. Bei der Anwendung als Heizestrich
frühestens nach 3 Tagen Funktionsheizen durchführen.
maxit Aufheizprotokoll beachten.

Vorgesehene Anwendung:________________z.B. Trennlage
Vorgesehene Nutzung: _________________ z.B. Wohnungsbau
Verkehrslasten: _________ kN/m² Flächenlast;
__________ kN Einzellast

Estrichnenndicke/Rohrüberdeckung:  d =........... mm
Verbrauch: ca. 4 kg floor 4080/m² und cm Schichtdicke
Einheit: m²

**02.049 Schnellestrich-Zement CT-C25-F4 Bindemittel**
Herstellung und Einbau eines konventionell gemischten
Schnellzementestriches der Klasse CT-C25-F4 bestehend
aus 2 Säcken maxit floor 4080 DuroRapid und 300 kg
Estrichsand.
Produkt:  maxit floor 4080 DuroRapid
Als Zuschlag ist Kiessand 0-8 mm nach EN 13139,
Anwendungsgebiet Estrichmörtel, Sieblinie A/B8 nach
1045-2 im günstigen Bereich. Gehalt an Feinteilen
Kategorie 1 (max. 3%).
Die Wasserzugabe ist entsprechend der Sandfeuchte so zu
wählen, dass der maximale W/Z-Wert von 0,45 nicht
überschritten wird. Die Konsistenz ist plastisch (F2).
Der Estrichmörtel ist über die gesamte Einbauhöhe
sorgfältig zu verdichten.
Belegreife: nach ca. 24 Stunden < 3 CM-%, nach 3 Tagen
< 2 CM-%
Der Verarbeitungsbetrieb hat die Konformität der
ausgeschriebenen Estrichqualität zu erklären. Im
Zweifelsfall muss der AN die Konformität in Form von
Bestätigungsprüfungen am Objekt auf seine Kosten
nachweisen.
Estrich im Verbund, auf Trennlage, auf Dämmschicht oder
als Heizestrich nach DIN 18 560.
Bei Anwendung im Verbund erfolgt der Einbau frisch in
frisch in eine Haftbrücke aus maxit floor 4080
DuroRapid. Bei der Anwendung als Heizestrich
frühestens nach 3 Tagen Funktionsheizen durchführen.
maxit floor Aufheizprotokoll beachten.

Vorgesehene Anwendung:________________z.B. Trennlage
Vorgesehene Nutzung: _________________ z.B. Wohnungsbau
Verkehrslasten: _________KN/m² Flächenlast;
__________KN Einzellast

Estrichnenndicke/Rohrüberdeckung:  d =..........mm
Verbrauch: ca. 3 kg floor 4080/m² und cm Schichtdicke
Einheit: m²

**02.050 Estrichmehrdicken**
*** Bedarfsposition ohne GB
für Estrich aus vorhergehender Position
Mehrdicke je 5 mm/m2
Einheit: m²

**02.051 Zementestrich konventionell CT-C25-F5 im Verbund**
Einbau des Zementestrich CT-C25-F5 (alte
Bezeichnung ZE 20) nach EN 13813 als werksgemischter
und qualitätsüberwachter Trockenmörtel.

Produkt: maxit plan 420/425

Estrich im Verbund nach DIN 18 560.
Einbau frisch in frisch in eine Haftbrücke aus
maxit ZH  Zementhaftbrücke
nach extra Position.
Vorgesehene Nutzung: _________________ z.B. Wohnungsbau
Verkehrslasten: _________ kN/m² Flächenlast;
__________ kN Einzellast

Estrichnenndicke:  d = ........... mm
Verbrauch: ca. 19 kg/m2 und cm Schichtdicke
Einheit: m²

**02.052 Zementestrich konventionell CT-C25-F5 auf Trennlage**
Einbau des Zementestrich CT-C25-F5 (alte
Bezeichnung ZE 20) nach EN 13813 als werksgemischter
und qualitätsüberwachter Trockenmörtel.

Produkt: maxit plan 420/425

Estrich auf Trennlage nach DIN 18 560.

Vorgesehene Nutzung: _________________ z.B. Wohnungsbau
Vorgesehener Belag: __________________ z.B. Fliesen
Verkehrslasten: _________ kN/m² Flächenlast;
__________ kN Einzellast

Estrichnenndicke:  d = ........... mm
Verbrauch: ca. 19 kg/m² und cm Schichtdicke
Einheit: m²

**02.053 Zementestrich konventionell CT-C25-F5 auf Dämmlage**
Einbau des Zementestrich CT-C25-F5 (alte
Bezeichnung ZE 20) nach EN 13813 als werksgemischter
und qualitätsüberwachter Trockenmörtel.

Produkt: maxit plan 420/425

Estrich auf Dämmlage nach DIN 18 560.

Vorgesehene Nutzung: _________________ z.B. Wohnungsbau
Vorgesehener Belag: __________________ z.B. Fliesen
Verkehrslasten: _________ kN/m² Flächenlast;
__________ kN Einzellast

Estrichnenndicke:  d = ........... mm
Verbrauch: ca. 19 kg/m² und cm Schichtdicke
Einheit: m²

**02.054 Zementestrich konventionell CT-C25-F5 als Heizestrich**
Einbau des Zementestrich CT-C25-F5 (alte
Bezeichnung ZE 20) nach EN 13813 als werksgemischter
und qualitätsüberwachter Trockenmörtel.

Produkt: maxit plan 420/425

Estrich als Heizestrich Bauart A oder B nach DIN 18560.
Der Estricheinbau erfolgt auf dem bauseits verlegten
Heizsystem.
Beheizbar nach 21 Tagen gemäß maxit floor
Aufheizprotokoll oder Schnittstellenkoordination.

Vorgesehene Nutzung: _________________ z.B. Wohnungsbau
Vorgesehener Belag: __________________ z.B. Fliesen
Verkehrslasten: _________ kN/m² Flächenlast;
__________ kN Einzellast

Estrichnenndicke:  d = ........... mm
Verbrauch: ca. 19 kg/m² und cm Schichtdicke
Einheit: m²

**02.055 Estrichmehrdicken**
*** Bedarfsposition ohne GB
für Estrich aus vorhergehender Position
Mehrdicke je 5 mm/m2
Einheit: m²

**02.056 Zementestrich konventionell CT-C30-F6 im Verbund**
Einbau des Zement- Fließestrich CT-C30-F6 (alte
Bezeichnung ZE 30) nach EN 13813 als werksgemischter
und qualitätsüberwachter Trockenmörtel.

Produkt: maxit plan 426

Estrich im Verbund nach DIN 18 560.
Einbau frisch in frisch in eine Haftbrücke aus
maxit ZH Zementhaftbrücke nach
extra Position.
Vorgesehene Nutzung: _________________ z.B. Wohnungsbau
Verkehrslasten: _________ kN/m² Flächenlast;
__________ kN Einzellast

Estrichnenndicke:  d = ........... mm
Verbrauch: ca. 19 kg/m² und cm Schichtdicke
Einheit: m²

**02.057 Zementestrich konventionell CT-C30-F6 auf Trennlage**
Einbau des Zement- Fließestrich CT-C30-F6 (alte
Bezeichnung ZE 30) nach EN 13813 als werksgemischter
und qualitätsüberwachter Trockenmörtel.

Produkt: maxit plan 426

Estrich auf Trennlage nach DIN 18 560.
Vorgesehene Nutzung: _________________ z.B. Wohnungsbau
Vorgesehener Belag: __________________ z.B. Fliesen
Verkehrslasten: _________ kN/m² Flächenlast;
__________ kN Einzellast

Estrichnenndicke:  d = ........... mm
Verbrauch: ca. 19 kg/m² und cm Schichtdicke
Einheit: m²

**02.058 Zementestrich konventionell CT-C30-F6 auf Dämmlage**
Einbau des Zement- Fließestrich CT-C30-F6 (alte
Bezeichnung ZE 30) nach EN 13813 als werksgemischter
und qualitätsüberwachter Trockenmörtel.

Produkt: maxit plan 426

Estrich auf Dämmlage nach DIN 18 560.

Vorgesehene Nutzung: _________________ z.B. Wohnungsbau
Vorgesehener Belag: __________________ z.B. Fliesen
Verkehrslasten: _________ kN/m² Flächenlast;
  __________ kN Einzellast

Estrichnenndicke:  d = ........... mm
Verbrauch: ca. 19 kg/m² und cm Schichtdicke
Einheit: m²

**02.059 Estrichmehrdicken**
*** Bedarfsposition ohne GB
für Estrich aus vorhergehender Position
Mehrdicke je 5 mm/m2
Einheit: m²

**02.060 Betonersatzmörtel 1 bis 4 cm waagerechte Flächen**
Liefern und Einbauen eines kunststoffmodifizierten
zementgebundenen Betonersatzmörtels zur Egalisierung
für dynamisch beanspruchte, befahrbare Betonflächen in
Industrie- und Parkbauten.

Produkt: maxit BM 4

Das Produkt ist Teil des geprüften weber.rep
Betoninstandsetzungssystems Beanspruchungsklasse M 2
( PCC I, nach ZTV-Ing.2003 ). Zusatzprüfung M 3 für
statische Mitwirkung liegt vor.
Schichtdickenbereich 1 - 4 cm.
Das Produkt kann im Gefälle oder dem Untergrundgefälle
folgend verlegt werden.

maxit BM 4 wird frisch in frisch in die separat
ausgeschriebene maxit ZH Zementhaftbrücke eingebaut.
Zuvor ist der Untergrund sorgfältig vorzubereiten.
Mindestoberflächenhaftzugsfestigkeit: 1,5 N/mm².

Die Angaben des neusten technischen Merkblattes von
Franken Maxit sind zu beachten. Die dort gemachten
Angaben zum Mischvorgang und zur Nachbehandlung sind
einzuhalten. Korngröße bis 4 mm.

Minimale Schichtdicke: 10 mm
Maximale Schichtdicke: 40 mm
Empfohlene Schichtdicke: 30 mm

Verbrauch: ca. 20 kg/m² und cm Schichtdicke
Einheit: m²

**02.061 Betonersatzmörtel statisch mitwirkend bis 4 cm**
Liefern und Einbauen eines kunststoffmodifizierten
zementgebundenen Betonersatzmörtels zur Egalisierung
für dynamisch beanspruchte, befahrbare Betonflächen in
Industrie- und Parkbauten.
Anwendung: Erhöhung des statischen Querschnittes von
Stahlbetonzwischendecken

Produkt: maxit BM 4

Das Produkt ist Teil des geprüften weber.rep
Betoninstandsetzungssystems Beanspruchungsklasse M 2  (
PCC I, nach ZTV-Ing.2003 ). Zusatzprüfung M 3 für
statische Mitwirkung liegt vor.
Schichtdickenbereich 1 - 4 cm. Das Produkt kann im
Gefälle oder dem Untergrundgefälle folgend verlegt
werden.
maxit BM 4 wird frisch in frisch in die
separat
ausgeschriebene maxit ZH Zementhaftbrücke eingebaut.
Zuvor ist der Untergrund mit sehr großer Sorgfältigkeit
vorzubereiten.
Mindestoberflächenzugsfestigkeit: 1,5 N/mm².
Grundlage des Einbaues ist eine statische Berechnung
durch ein Fachbüro.
Die Angaben des neusten technischen Merkblattes von
Franken Maxit sind zu beachten. Die dort gemachten
Angaben zum Mischvorgang und zur Nachbehandlung sind
einzuhalten. Korngröße bis 4 mm.

Minimale Schichtdicke: 10 mm
Maximale Schichtdicke: 40 mm
Empfohlene Schichtdicke: 30 mm

Verbrauch: ca. 20 kg/m² und cm Schichtdicke
Einheit: m²

**02.062 Betonersatzmörtel 2 bis 10 cm waagerechte Flächen**
Liefern und Einbauen eines kunststoffmodifizierten
zementgebundenen Betonersatzmörtels zur Egalisierung
für dynamisch beanspruchte, befahrbare Betonflächen in
Industrie- und Parkbauten

Produkt: maxit BE 8

Das Produkt ist Teil des geprüften weber.rep
Betoninstandsetzungssystems
Beanspruchungsklasse M 2  ( PCC I, nach ZTV-Ing.2003 ).
Schichtdickenbereich 2 - 10 cm. Das Produkt kann im
Gefälle oder dem Untergrundgefälle folgend verlegt
werden.
maxit BE 8 wird frisch in frisch in die separat
ausgeschriebene maxit ZH Zementhaftbrücke
eingebaut. Zuvor ist der Untergrund sorgfältig
vorzubereiten. Mindestoberflächenhaftzugsfestigkeit:
1,5 N/mm².
Die Angaben des neusten technischen Merkblattes von
Franken Maxit sind zu beachten. Die dort gemachten
Angaben zum Mischvorgang und zur Nachbehandlung sind
einzuhalten. Korngröße bis 8 mm.

Minimale Schichtdicke: 20 mm
Maximale Schichtdicke: 100 mm
Empfohlene Schichtdicke: 50 mm
Verbrauch: ca. 20 kg/m2 und cm Schichtdicke
Einheit: m²

### Titel 03 Estricharbeiten Sonstiges

**03.001 Facharbeiter Mittellohn**
Rapportleistung für unvorhergesehene Arbeiten. Die
Arbeiten sind nur in Absprache und nach Genehmigung
durch die Bauleitung auszuführen.

Mittellohn Facharbeiter
Einheit: Std.

**03.002 Meisterstunde**
Rapportleistung für unvorhergesehene Arbeiten. Die
Arbeiten sind nur in Absprache und nach Genehmigung
durch die Bauleitung auszuführen.

Lohn Meisterstunde
Einheit: Std.

**03.003 Vorarbeiter**
Rapportleistung für unvorhergesehene Arbeiten. Die
Arbeiten sind nur in Absprache und nach Genehmigung
durch die Bauleitung auszuführen.

Vorarbeiterstunde
Einheit: Std.

**03.004 Helferstunde**
Rapportleistung für unvorhergesehene Arbeiten. Die
Arbeiten sind nur in Absprache und nach Genehmigung
durch die Bauleitung auszuführen.

Mittellohn Helferstunde
Einheit: Std.

**03.005 Kugelstrahlmaschine mit Bedienung 30 - 40 cm Strahlbreite**
Kugelstrahlmaschine einschließlich Staubabsaugung und
Bedienung.
Verschleiß und Verbrauch ist einzurechnen.
Einschließlich Bedienung.

Strahlbreite über 30 bis 40 cm.
Einheit: Std.

**03.006 Kugelstrahlmaschine mit Bedienung 20 - 30 cm Strahlbreite**
Kugelstrahlmaschine einschließlich Staubabsaugung und
Bedienung.
Verschleiß und Verbrauch ist einzurechnen.
Einschließlich Bedienung.

Strahlbreite über 20 bis 30 cm.
Einheit: Std.

**03.007 Betonfräse über 30 bis 40 cm Fräsbreite**
Betonfräse einschließlich Staubabsaugung und Bedienung.
Verschleiß und Werkzeug ist einzurechnen.
Einschließlich Bedienung.

Fräsbreite über 30 bis 40 cm.
Einheit: Std.

**03.008 Handfräse mit Diamantaufsatz**
Handfräse einschließlich Staubabsaugung und Bedienung.
Verschleiß und Werkzeug ist einzurechnen.

Diamantaufsatz für Beton- und/oder Zementestrichflächen
Einheit: Std.

**03.009 Fugenschneider**
Fugenschneider einschließlich Staubabsaugung und
Bedienung.
Verschleiß und Werkzeug ist einzurechnen.
Einschließlich Bedienung.

Fugenbreite über 5 bis 20 cm.
Einheit: Std.

**03.010 Eintellerschleifmaschine**
Eintellerschleifmaschine einschließlich Bedienung.
Verschleiß und Werkzeug ist einzurechnen.

Schleifpapier 16 -er Korn.
Einheit: Std.

**03.011 Trennschneider (Flex)- Stein**
Trennschneider (Flex) einschließlich Staubabsaugung und
Bedienung.
Verschleiß und Trennscheiben sind einzurechnen.
Einschließlich Bedienung.

Steinscheiben.
Einheit: Std.

**03.012 Trennschneider (Flex)- Metall**
Trennschneider (Flex) einschließlich Staubabsaugung und
Bedienung.
Verschleiß und Trennscheiben sind einzurechnen.
Einschließlich Bedienung.

Metallscheiben.
Einheit: Std.

**03.013 Bohrhammer**
Bohrhammer einschließlich Staubabsaugung und Bedienung.
Verschleiß und Bohrer sind einzurechnen.
Einschließlich Bedienung.

Beton- und Steinbohrer
Einheit: Std.
